# Syspro-Elementdecke GW V4.10
Leistungsbeschreibung (GAEB 90, DA81)
Projektbezeichnung: Syspro-Elementdecke  GW V4.10
Währung: EUR

## LV-Bezeichnung
Datum: 27.10.20

### 04 Syspro-Elementdecke

**Liefern von Syspro-Elementdecken**
Halbfertigteile wie folgt oder gleichwertig:

nach gültigen Zulassungsbescheiden und nach
DIN EN 1992-1-1 zusammen mit DIN EN 1992-1-1/NA.
Elementdecke Betongüte C25/30 als Halbfertigteilplatte
d = ca. 5 cm mit bauseitigen Aufbeton
(Gesamtdeckenstärke nach statischen Erfordernissen).

Ausführung der Deckenelemente mit schalungsglatter
Untersicht.
Die Oberfläche ist nach entsprechender Vorbehandlung
streich- und tapezierfähig nach DIN 18217. Fugen
werden bauseits geschlossen.

Mit einzukalkulieren sind:
- Liefern der Elementdecken in einer Regelbreite von
3,00 m;
- Betongüte C25/30 (Abrechnung
Plattenbreite x Bewehrungslänge);
- Erstellen der Fertigungspläne (auf
Grundlage aussagekräftiger Ausführungs- und Detailpläne
und bauseitiger Statik);
- Sämtliche einlegeteile und Aussparungen sind
von den bauseits gestellten Plänen des HLS- Planers,
des Elektroplaners und des Architekten planerisch zu
integrieren;
- Sämtliche Fertigungsunterlagen x fach in
Papierform bzw. digital an alle Planungsbeteiligten
(HLS, E, Architekt und Statik).

Nicht einzukalkulieren sind:
- Aufstellen der Montagejoche und
Verlegen der Deckenelemente;
- Liefern und Verlegen der statischen Bewehrungslage
und Zulagebewehrung);
- Ortbetonergänzung als Aufbeton; Verfugen der
Plattenstöße an der Unterseite;
- Einbauteile, Einbau von
Lüftungsöffnungen, Aussparungen, Betonstahl und
Gitterträger sind in gesonderter Position zu vergüten.
Einheit: m²

#### 04.01 BETON - Aufpreis

**04.01.10 Zulage für die Erhöhung der Betongüte auf C30/37 pro cm**
Einheit: m²

**04.01.20 Zulage für die Erhöhung der Betongüte auf C35/45 pro cm**
Einheit: m²

**04.01.30 Zulage für die Erhöhung der Plattenstärke pro cm**
Einheit: m²

#### 04.02 BEWEHRUNG-Aufpreis

**04.02.01 Betonstahl eingebaut**
nach statischen und konstruktiven Erfordernissen.
Abrechnung auf Grundlage der Stahlliste des
Herstellers.
Einheit: kg

**04.02.10 Zulage für eingebaute Gitterträger**
Einheit: kg

**04.02.11 Zulage für eingebaute Gitterträger mit einer Obergurt > 12 mm**
Einheit: kg

**04.02.12 Zulage für gebogene/n Betonstahl, Bügel, Bügelmatten und Schubträger (KTS)**
Einheit: kg

**04.02.20 Zulage für den Einbau von Bügelmatten / Bügelrundstahl**
Einheit: lfm

**04.02.30 Zulage für den Einbau von Durchstanzbewehrungen (z.B.: FDB)**
Einheit: lfm

#### 04.03 SCHALUNG - Aufpreis

**04.03.10 Zulage für die Schalendicke über 7,5 cm**
Einheit: m²

**04.03.11 Zulage für Passplatten abweichend von Regelbreite 300 cm**
Einheit: m²

**04.03.12 Zulage für Deckenplatten ausschl. mit Sondermaßen Länge bis 2,0 m**
Einheit: m²

**04.03.13 Zulage für Platten mit Aufkantungs- oder Konsolausbildung**
Einheit: m²

**04.03.14 Zulage für Kellenschnitt gem. DIN EN 1992**
Einheit: lfm

**04.03.15 Zulage für Tropf-/ Wassernasen**
Einheit: lfm

**04.03.16 Zulage für Treppenanschlusskonsolen**
Einheit: lfm

**04.03.20 Zulage für Öffnungen, Aussparungen etc. rechtwinklig**
Einheit: Stk

**04.03.24 Zulage für Öffnungen, Aussparungen etc. rund bis Ø15cm**
Einheit: Stk

**04.03.25 Zulage für Öffnungen, Aussparungen etc. rund bis Ø50cm**
Einheit: Stk

**04.03.30 Zulage für Abschalungen schräg**
Einheit: lfm

**04.03.31 Zulage für Abschalungen rund**
Einheit: lfm

#### 04.04 EINBAUTEILE - Lieferung und Einbau

**04.04.10 Großdose z.B. Kaiser 1227-55 oder glw.**
Einheit: Stk

**04.04.11 Leuchteneinbaugehäuse ohne Trafokanal**
z.B. Kaiser Halox180 oder glw.
Einheit: lfm

**04.04.12 Leuchteneinbaugehäuse mit Trafokanal**
z.B. Kaiser Halox180 oder glw.
Einheit: Stk

**04.04.13 Lüftungsauslasshülse Ø125mm**
Einheit: Stk

**04.04.20 Dübelleisten z.B.: HDB, Bole Höhe bis 200mm, Ø bis___mm**
Einheit: Bolz

**04.04.25 Filigran Schubträger FDB II, cm**
Einheit: Stk

**04.04.30 Aufkantung bis 22 cm für Balkone,Treppen, Podeste - Faserbeton**
Einheit: Stk

**04.04.31 Aufkantung bis 22 cm für Balkone,Treppen, Podeste - Beton**
Einheit: lfm

**04.04.32 Aufkantung bis 22 cm für Balkone,Treppen, Podeste - Styrodur (stirnseitig)**
Einheit: lfm

**04.04.33 Eckausbildung bei Aufkantungen 90° - Winkel**
Einheit: Stk

**04.04.34 Lieferung und Einbau für Isokorb Typ**
Länge = 100cm
Einheit: Stk

USt %: 19,00
